# Erweiterungsbeschaffung Patientenmonitoring
Angebotsaufforderung (GAEB DA XML 3.3, DA83)
Projekt: A-BRAPR2600004
Währung: EUR
Auftraggeber: Asklepios Fachklinikum Brandenburg, Anton-Saefkow-Allee 2, 14772 Brandenburg an der Havel, Deutschland, Ansprechpartner Janina Pietschmann, Telefon +49 3381 78-2102, E-Mail ja.pietschmann@asklepios.com
Ausführungsort: Asklepios Fachkliniken Brandenburg GmbH, Buchholzer Str. 21, 15755 Teupitz, Deutschland, Ansprechpartner Christian Droste, E-Mail c.droste@asklepios.com
Erstellt mit: 5 260822.2, NOVA AVA, 24.08.2026

## Allgemeine Vorbemerkung
In den Vergabeunterlagen nicht als Vertragsbestandteile aufgeführte Unterlagen, insbesondere Liefer-, Vertrags-und Zahlungsbedingungen des Auftragnehmers werden nicht Vertragsbestandteil.

1. Angebotsausarbeitung
Die Ausarbeitung erfolgt kostenlos. Eine Entschädigung hierfür erfolgt nicht.

2. Fehler im Angebot
Streichungen und Zusätze des Angebotstextes sind nicht erlaubt und machen das Angebot ungültig.

3. Leistungsumfang
Der Bieter erklärt, dass ihm Art und Umfang der zur gebrauchsfertigen Erstellung der ausgeschriebenen Leistungen erforderlichen Lieferungen und Leistungen, auch wenn diese nicht explizit aufgeführt und beschrieben sind, bekannt sind und Grundlage seines Angebotes bilden.
Daher wird davon ausgegangen, dass es sich bei den angebotenen Geräten und Anlagen um vollständige, funktionsfähige Einheiten, mit den im Leistungsverzeichnis beschriebenen Eigenschaften, einschl. der erforderliche Warn- und Sicherheitseinrichtungen handelt. Es werden daher Nachforderungen der Auftragnehmer für die Lieferung von Teilen, die nicht im Text ausdrücklich erwähnt, die jedoch für die einwandfreie und sichere Funktion erforderlich sind, ausgeschlossen.
Auf unzureichende Kenntnis oder irrtümliche Vorstellungen kann er sich nicht berufen. Nachforderungen sind ausgeschlossen.
Weiterhin wird davon ausgegangen, dass das Angebot die Anlieferung zur Verwendungsstelle des Bedarfsträgers, einschl. Zwischenlagerung auf dem Krankenhausgelände, falls erforderlich, beinhaltet, d.h. alle Frachtkosten (Rollgeld) sind einzukalkulieren.

Mit Abgabe des Angebotes erklärt der Bieter seine Zustimmung

4. Qualitäten
Bei der Angebotskalkulation ist zu berücksichtigen, dass der Bauherr davon ausgeht, dass die zu beschaffenden Modalitäten für mind. 10 Jahre betrieben werden sollen.
Eine CE-Kennzeichnung ist erforderlich. Das Gerät muss den geltenden Vorschriften und Gesetzen genügen

5. Abfall
Verpackungen verbleiben nach erfolgreicher Lieferung im Besitz des AN und müssen fachgerecht entsorgt werden.

6. Dokumentation
Vor Abnahme sind die vollständigen Bestandsunterlagen in Papierform und elektronisch auf einem Datenträger zu übergeben. Zu den Bestandsunterlagen gehören Gerätebestandslisten, Erfassungsbögen, Zertifizierungen, Konformitätserklärungen, werksseitige Prüfprotokoll, Bauerartzulassungen, Bedienungsanleitungen, Pflegehinweise, Wartungsanleitungen und Einweisungsprotokolle.

7. Gewährleistung
Die Gewährleistung beträgt 24 Monate. Sollten zur Erfüllung der Gewährleistung seitens des Bieters Wartungsarbeiten erforderlich sein, sind diese mit einzukalkulieren.

8. Produktpräsentation
Ist das Angebot des Bieters bezuschlagsfähig, behalten wir uns vor, den Bieter vor Bezuschlagung zur Produktpräsentation in die Klinik einzuladen.

## Ausschreibungsanerkennung
Mit der Abgabe des Angebotes erkennt der Bieter die Bedingungen an.
Der Bieter erklärt hiermit:

a) dass er die Ausschreibung auf ihre Vollständigkeit und Schlüssigkeit hin geprüft hat, insbesondere darauf, dass keine von den in der Liste der Angebots- und Ausschreibungsunterlagen aufgeführten Unterlagen und Seiten fehlen,
b.) dass er die Ausschreibung lückenlos gelesen hat,
c.) dass der Text der Ausschreibung nicht unverständlich und nicht mehrdeutig ist,
d.) dass bei eventuellen Rückfragen eine zufriedenstellende, ausreichende Erklärung erfolgte,
e.) dass er alle sonstigen, preisbeeinflussenden Umstände geprüft und bewertet hat und  Nachträge nicht zu erwarten sind,
f.) dass er diese Ausschreibung mit allen in der Liste der Angebotsunterlagen aufgeführten Anlagen ohne Einschränkungen durch seine Unterschrift als maßgeblichen Vertragsbestandteil anerkennt.

Mit Abgabe des Angebotes gilt die Erklärung als abgegeben

## Projektbeschreibung
1. Einleitung
Asklepios zählt zu den größten privaten Klinikbetreibern in Deutschland. Die Klinikgruppe steht für eine hoch qualifizierte Versorgung ihrer Patienten mit einem klaren Bekenntnis zu medizinischer Qualität, sozialer Verantwortung und Innovation.

Das Asklepios Fachklinikum Brandenburg ist  das größte psychiatrisch-neurologische Fachklinikum im Land Brandenburg.
Folgende Fachrichtungen sind auf dem Klinikgelände beheimatet.
- Psychiatrie und Psychotherapie
- Gerontopsychiatrie und Psychotherapie
- Psychosomatische Medizin und Psychotherapie
- Kinder- und Jugendpsychiatrie, Psychotherapie und Psychosomatik
- Neurologie, neurologische Intensivmedizin und neurologische Frührehabilitation
- Diagnostische und interventionelle Neuroradiologie
Neben den stationären Fachbereichen steht das Fachklinikum auch regional für Patientinnen und Patienten in dessen psychiatrischen, psychosomatischen und psychotherapeutischen Tagesklinken für Erwachsene sowie Kinder und Jugendliche zur Verfügung.

2. Ausschreibungsgegenstand
Im Zuge der strukturellen Neuausrichtung soll die Station N2 in eine Neurologische Frührehabilitationsstation (NFR) umgebaut  und vollständig mit modernem Monitoring ausgestattet werden. Nach Abschluss der Maßnahmen werden die Stationen N2 und N3 (bestehende NFR Abteilung) organisatorisch und technisch zusammengeführt, um künftig als gemeinsame, voll funktionsfähige NFR-Station zu agieren.

Da auf der Station N3 bereits ausschließlich Monitoring-Systeme der Firma Philips GmbH Market DACH im Einsatz sind, handelt es sich um eine reine Ergänzungsbeschaffung. Zur Gewährleistung der Systemkompatibilität, Datendurchgängigkeit und Patientensicherheit erfolgt die Ausschreibung herstellerspezifisch. Der Leistungsumfang umfasst die Monitore der Firma Philips sowie alle erforderlichen Komponenten wie Zubehör, Lizenzen, Software, EDV-Montage, Elektroinstallation und Verkabelung.

## A-BRAPR2600004 Erweiterungsbeschaffung Patientenmonitoring
Datum: 06.08.2026

### Bereich 1 Los 1 Medizintechnik - Patientenmonitoring

#### Abschnitt 1.1 Asklepios Brandenburg/ Neuausstattung Teil 1

##### Titel 1.1.1 IntelliVue Patientenmonitor MX450

**1.1.1.1 866062, IntelliVue Patientenmonitor MX450**
Menge: 11,000 St

**1.1.1.2 866062_H12, H12 Software für Intensivmedizin**
Menge: 11,000 St

**1.1.1.3 866062_A04, A04 4-Kurven-Funktionalität**
Menge: 11,000 St

**1.1.1.4 866062_U18 Standardpaket für Rev. R**
Menge: 11,000 St

**1.1.1.5 866066_E22, E22 Schnellverriegelung**
Menge: 11,000 St

##### Titel 1.1.2 IntelliVue X3

**1.1.2.1 867030, IntelliVue X3**
Menge: 11,000 St

**1.1.2.2 867030_A03, A03 3-Kurven-Funktionalität**
Menge: 11,000 St

**1.1.2.3 867030_H72, H72 Intensivtransport-SW**
Menge: 11,000 St

**1.1.2.4 867030_B06, B06 2x Druck und Temp**
Menge: 11,000 St

**1.1.2.5 867030_SP1, SP1 FAST-SpO2**
Menge: 11,000 St

**1.1.2.6 867030_E31, E31 Tragegriff**
Menge: 11,000 St

##### Titel 1.1.3 Halterung MD/rm-port L250 mit QM an Normschiene

**1.1.3.1 MD/rm-Port L250 mit QM an Normschiene**
Anzubieten ist eine Schiene für den IntelliVue Patient Monitor MX450 Schwenkarm.
Menge: 11,000 St

##### Titel 1.1.4 Zubehör Erstausstattung Erwachsene

**1.1.4.1 M1669A_CBL 3-adr. EKG-Stammkab.,AAMI/IEC, 2,7 m**
Menge: 11,000 St

**1.1.4.2 M1672A_3-adriges Elektrodenkabel, Clip, IEC, IS**
Menge: 11,000 St

**1.1.4.3 M1941A_CBL SpO2-Verlängerungskabel, 2 m**
Menge: 11,000 St

**1.1.4.4 M4555B_Einzelschlauch-Blutdruckman, kl. Erw (1)**
Menge: 11,000 St

**1.1.4.5 M4554B_Einzelschlauch-Blutdruckman, kl. Erw (1)**
Menge: 8,000 St

**1.1.4.6 M4556B_Einzelschlauch-Blutdruckmansch, Erw (1)**
Menge: 5,000 St

**1.1.4.7 NBP-Luftschlauch für Erwachsene, Länge 3,0 m**
Menge: 11,000 St

**1.1.4.8 M1191B_Wiederverwendbarer SpO2-Aufnehmer für Erwachsene**
Menge: 11,000 St

##### Titel 1.1.5 24"-WS-LCD-BS (Diag. 61 cm), Touch

**1.1.5.1 866126_24"-WS-LCD-BS (Diag. 61 cm), Touch**
Menge: 2,000 St

##### Titel 1.1.6 PIC iX Hardware

**1.1.6.1 866424_PIC iX Hardware**
Menge: 1,000 St

**1.1.6.2 866424_RV4_RV4 PIC iX 4.0**
Menge: 1,000 St

**1.1.6.3 866424_NEW_NEUE Hardware oder neues Betriebssystem**
Menge: 1,000 St

**1.1.6.4 866424_HS1_HS1 PC-Hardware mit SSD**
Menge: 1,000 St

##### Titel 1.1.7 PIC iX Hardware

**1.1.7.1 866424_PIC iX Hardware**
Menge: 1,000 St

**1.1.7.2 866424_RV4_RV4 PIC iX 4.0**
Menge: 1,000 St

**1.1.7.3 866424_NEW_NEUE Hardware oder neues Betriebssystem**
Menge: 1,000 St

**1.1.7.4 866424_HPS Lithium-Ionen-USV**
Menge: 1,000 St

##### Titel 1.1.8 Patient Information Center iX Erweiterung

**1.1.8.1 866390, Patient Information Center iX Erweiterung**
Menge: 11,000 St

**1.1.8.2 866390_RV4 PIC iX Software-Version 4**
Menge: 11,000 St

**1.1.8.3 866390_NEW_Hinzufügen oder Erweiterung**
Menge: 11,000 St

**1.1.8.4 866390_1X4_1X4 PIC iX Enterprise**
Menge: 11,000 St

**1.1.8.5 866390_NTP-Netzwerk**
Menge: 11,000 St

**1.1.8.6 866390_12L 12-Kanal-EKG**
Menge: 11,000 St

**1.1.8.7 866390_PR0 Pro**
Menge: 11,000 St

**1.1.8.8 866390_V1S_V1S Visibility**
Menge: 11,000 St

##### Titel 1.1.9 PIC iX Hardware

**1.1.9.1 866424_PIC iX Hardware**
Menge: 1,000 St

**1.1.9.2 866424_RV4_RV4 PIC iX 4.0**
Menge: 1,000 St

**1.1.9.3 866424_NEW_NEUE Hardware oder neues Betriebssystem**
Menge: 1,000 St

**1.1.9.4 866424_HPS Lithium-Ionen-USV**
Menge: 1,000 St

##### Titel 1.1.10 Layer Switch

**1.1.10.1 867392_Layer 2-Switch**
Menge: 1,000 St

**1.1.10.2 867392_C02_NTHRK L2-Switch Cisco Nicht-PoE**
Menge: 1,000 St

##### Titel 1.1.11 IT Services | Dienstleistung | Installation | Inbetriebnahme

**1.1.11.1 891074_IT Services**
Menge: 1,000 St

**1.1.11.2 891074_A01_A01 IT Services Days**
Menge: 1,000 St

**1.1.11.3 SP00316_1 Jahr erweiterte Gewährleistung**
Menge: 1,000 St

#### Abschnitt 1.2 Asklepios Brandenburg/ Neuausstattung Teil 2

##### Titel 1.2.1 IntelliVue Patientenmonitor MX450

**1.2.1.1 866062_IntelliVue Patientenmonitor MX450**
866062, IntelliVue Patientenmonitor MX450
Menge: 11,000 St

**1.2.1.2 866062_H12, H12 Software für Intensivmedizin**
Menge: 11,000 St

**1.2.1.3 866062_A04, A04 4-Kurven-Funktionalität**
Menge: 11,000 St

**1.2.1.4 866062_U18 Standardpaket für Rev. R**
Menge: 11,000 St

**1.2.1.5 866062_E22_E22 Schnellverriegelung**
866062_E22, E22 Schnellverriegelung
Menge: 11,000 St

##### Titel 1.2.2 IntelliVue X3

**1.2.2.1 867030_IntelliVue X3**
867030, IntelliVue X3
Menge: 1,000 St

**1.2.2.2 867030_A03, A03 3-Kurven-Funktionalität**
Menge: 1,000 St

**1.2.2.3 867030_H72, H72 Intensivtransport-SW**
Menge: 11,000 St

**1.2.2.4 867030_B06, B06 2x Druck und Temp**
Menge: 11,000 St

**1.2.2.5 867030_SP1_SP1 FAST-SpO2**
867030_SP1, SP1 FAST-SpO2
Menge: 11,000 St

**1.2.2.6 867030_E31, E31 Tragegriff**
Menge: 11,000 St

##### Titel 1.2.3 Halterung

**1.2.3.1 989604253741_MD/rm-Port L250 mit QM an Normschiene**
Menge: 11,000 St

##### Titel 1.2.4 Zubehör

**1.2.4.1 M1669A_CBL 3-adr. EKG-Stammkab.,AAMI/IEC, 2,7 m**
Menge: 11,000 St

**1.2.4.2 M1672A_3-adriges Elektrodenkabel, Clip, IEC, IS**
Menge: 11,000 St

**1.2.4.3 M1941A_CBL SpO2-Verlängerungskabel, 2 m**
Menge: 11,000 St

**1.2.4.4 M4555B_Einzelschlauch-Blutdruckman, kl. Erw (1)**
Menge: 11,000 St

**1.2.4.5 M4554B_Einzelschlauch-Blutdruckman, kl. Erw (1)**
Menge: 8,000 St

**1.2.4.6 M4556B_Einzelschlauch-Blutdruckmansch, Erw (1)**
Menge: 5,000 St

**1.2.4.7 989803209771_NBP-Luftschlauch für Erwachsene, Länge 3,0 m**
Menge: 11,000 St

**1.2.4.8 M1191B_Wiederverwendbarer SpO2-Aufnehmer für Erwachsene**
Menge: 11,000 St

##### Titel 1.2.5 Patient Information Center iX Erweiterung

**1.2.5.1 866390_Patient Information Center iX Erweiterung**
Menge: 1,000 St

**1.2.5.2 866390_RV4 PIC iX Software-Version 4**
Menge: 1,000 St

**1.2.5.3 866390_NEW_Hinzufügen oder Erweiterung**
Menge: 1,000 St

**1.2.5.4 866390_1X4_1X4 PIC iX Enterprise**
Menge: 11,000 St

**1.2.5.5 866390_NTP-Netzwerk**
Menge: 11,000 St

**1.2.5.6 866390_12L 12-Kanal-EKG**
Menge: 11,000 St

**1.2.5.7 866390_PR0 Pro**
Menge: 11,000 St

**1.2.5.8 866390_V1S_V1S Visibility**
Menge: 11,000 St

##### Titel 1.2.6 Project Management Services

**1.2.6.1 891073_ Project Management Services**
Menge: 1,000 St

**1.2.6.2 891073_A01_PM Service days**
Menge: 1,000 St

**1.2.6.3 SP00316_1 Jahr erweiterte Gewährleistung**
Menge: 1,000 St

##### Titel 1.2.7 Schulung

**1.2.7.1 Technische Schulung**
*** Bedarfsposition ohne GB
Die Schulung muss insbesondere folgende Inhalt umfassen:
Das zuständige technische Personal des AG wird auf die Funktion im First Line Service und im Umgang mit den Geräten geschult, ebenso werden die erforderlichen Kenntnisse nach MPDG bzw. aufgrund dieses Gesetzes erlassener Vorschriften sowie ggf. nach SSG/StrlSchV vermittelt. Service Unterlagen, Schaltpläne, Prüflisten und Einstellwerte werden in einfacher Fassung sowie digital ausgehändigt. Die Mitarbeiter werden auch bezüglich der Kenntnisse in den notwendigen turnusmäßigen Überprüfungen und Wartungen geschult.
Menge: 1,000 St
